# Erweiterung OGS Weeze
Angebotsaufforderung (GAEB 90, DA83)
DV-Nummer: 21-05-Hb
Währung: EUR

## Innenputz- und Malerarbeiten
Datum: 10.01.23

### Titel 00 Vorbemerkungen

*Hinweis*
Name und Anschrift des Auftraggebers:
Gemeinde Weeze
Cyriakusplatz 13-14
47652 Weeze
Ansprechpartner: Herr Rettke

Beschreibung des Bauvorhabens:
Erweiterung der OGS an der Marienwassergrundschule an
der
Magdeburger Straße 7-15 in 47652 Weeze

Gegenstand dieser Ausschreibung sind:
- Innenputz- und Malerarbeiten

Start und Ende der Arbeiten: gem. des beileigenden
Terminplanes

Angaben zur Baustelle
Zufahrtsmöglichkeit über die Magdeburgerstraße, siehe
Lageplan. Über eine zu erstellende Zuwegung von der
Magdeburgerstraße ist das Baufeld befahrbar.

Schutzzeiten
Die gesetzlich vorgeschriebenen Arbeitszeiten sind
einzuhalten.
Lärmintensive Tätigkeiten bedürfen der Anmeldung und
Absprache mit der Bauleitung.

Planunterlagen
Folgenden Unterlagen werden durch das Büro
Pohlkamp&Osthues zugestellt:
Lageplan
Grundrisse
Schnitte
Ansichten
Detailplanung

Ausführungszeitraum
Der Ausführungszeitraum ist gem. des Bauzeitenplanes
definiert.

*Hinweis*
Ausführungsunterlagen/ Unterlagen des AG und des AN:
Der AN erhält vom AG zum Start- und Klärungsgespräch,
die für
sein Gewerk spezifischen bzw. erforderlichen
Planunterlagen
1-fach in Papierform. Die weiteren Planlieferungen
erfolgen
ausschließlich elektronisch.

Vom AN sind ohne besondere Vergütung zu liefern:
1. Zur Abrechnung sind bei Aufmaßerstellungen die
Massen
falls nötig mit einer Fotodokumentation zu belegen. Die
Fotodokumentation kann in elektronischer Form dem AG
zugesandt werden.
2. Der AN hat täglich Bautagesberichte zu führen und
wöchentlich der Bauleitung zur Prüfung vorzulegen.

Personal / Bauleitung AN:
Das Personal des Auftragnehmers muss für die ihm
übertragene Arbeit geeignet sein. Personen die gegen
Arbeitsschutz- und Unfallverhütungsvorschriften
verstoßen oder
den Anweisungen des Bauherrn oder seinen Beauftragten
hierzu nicht Folge leisten, sind unverzüglich
abzuberufen und zu
ersetzen. Werden Arbeitnehmer eingesetzt, die der
deutschen
Sprache nicht mächtig sind, muss ständig eine der
deutschen
Sprache kundige, fachlich geeignete Person als
Ansprechpartner vor Ort sein. Um einen möglichst
reibungslosen Bauablauf zu gewährleisten, hat der AN
auf der
Baustelle Führungspersonal einzusetzen, welches
während der
gesamten Bauzeit auf der Baustelle verbleibt. Eventuell
notwendige Wechsel sind im Vorfeld mit der Bauleitung
abzustimmen.

Leistungsumfang
Sämtliche Leistungen verstehen sich einschließlich
Lieferung
und Einbau/ Montage aller erforderlichen Materialien,
Geräte,
Maschinen, Gerüste etc. außer es wird darauf
hingewiesen,
dass beispielsweise Gerüste bauseits gestellt werden.
Mit den
Angaben im Leistungsverzeichnis sind auch der
Herstellungsvorgang und - ablauf bis zur fertigen
Leistung
abgegolten.

In den Angebotspreisen ist alles einzukalkulieren, was
zur
vollständigen, fach- und sachgemäßen sowie
funktionstüchtigen/ betriebsfertigen Ausführung der
Leistungen
und Lieferungen notwendig ist, insbesondere müssen
darin
auch alle Nebenleistungen gemäß VOB Teil C und ferne
alle
Leistungen und Aufwendungen, die nach der
Verkehrssitte, den
einschlägigen Vorschriften und den DIN/EN-Normen, den
anerkannten Regelnd der Technik, den behördlichen
Vorschriften/ Baugenehmigung sowie den Vertragsanlagen
zu
den geforderten Leistung gehören, enthalten sein.

Es dürfen nur Baustoffe mit bauaufsichtlicher Zulassung
eingebaut werden. Der AN liefert hierzu auf Verlangen
des AG
entsprechende Nachweise (sortiert und abgeheftet).

Die Entsorgung sämtlicher Abfälle hat unter Erfüllung
der
abfallrechtlichen Deklarations-, Nachweis- und
Dokumentationspflicht zu erfolgen. Es ist insbesondere
die
örtliche Abfallentsorgungssatzung zu berücksichtigen.
Auf der
Baustelle werden keine bauseitigen Müllcontainer
vorgehalten.
Das Abtransportieren von Verpackungsmaterial und
Bauschutt
sowie andere verursachte Abfälle ist durch den
Auftragnehmer
eigenverantwortlich und auf eigene Kosten
durchzuführen. Die
Baustelle ist laufend in einem sauberen und
ordentlichen
Zustand (besenrein) zu halten. Täglich hat eine grobe
und zu
den Wochenenden eine gründliche Reinigung zu erfolgen.
Kommt der Auftragnehmer trotz Aufforderung der
Reinigung
nicht nach, so wird der Auftraggeber diese Arbeiten
auf Kosten
des Auftragnehmers durch einen Dritten ausführen
lassen. Die
hierfür eventuell angefallenen Kosten werden
spätestens bei der
Schlussrechnung in Abzug gebracht. Das Verunreinigen
der
öffentlichen Verkehrsflächen ist grundsätzlich zu
vermeiden.
Sollten dennoch Verunreinigungen entstehen, so sind
diese
unverzüglich auf eigene Kosten zu entfernen.

*Hinweis*
0.1 Angaben zur Baustelle nach VOB / ATV DIN 18299
Erweiterung der OGS an der Marienwassergrundschule
0.1.1 Lage der Baustelle
Das Grundstück, Magdeburgerstraße 7-15, 47652 Weeze,
liegt
im Stadtrandbereich der Gemeinde Weeze.
0.1.3 Art und Lage der baulichen Anlage
Bei dem Anbau der OGS handelt es sich um ein ein
1-stöckiges
Gebäude ohne Unterkellerung. Das Gebäude schließt mit
einem Pultdach ab.

Gebäudedaten vom Anbau: NGF von 197m2 /
Bruttorauminhalt
917m3
0.1.4 Verkehrsverhältnisse auf der Baustelle
Die BE-Einrichtungsfläche ist auf dem hinteren Teil des
Grundstückes vorgesehen gem. des
Baustelleneinrichtungsplanes. Die Anbindung zu dieser
Fläche
erfolgt über eine baugrundstücksinterne Zuwegung,
welche
direkt von der Straße befahrbar ist.
Lagerflächen stehen nur begrenzt zur Verfügung, daher
müssen
z.B. Restbaustoffe umgehend abgefahren werden.
Die Zufahrt ist ständig freizuhalten.
Fahrzeuge sind nur auf den dafür ausgewiesenen Flächen
zu
parken.
0.1.5 Freizuhaltende Flächen
Die vorhandenen Straßen um das Bauvorhaben dürfen nicht
blockiert werden. Anlieferungen oder Entsorgungen mit
Kränen
oder dergleichen sind mit der Bauleitung frühzeitig
abzustimmen.
0.1.6 Transporteinrichtungen und Transportwege
Zufahrtsmöglichkeit über die Magdeburgerstraße, siehe
Lageplan. Über eine zu errichtende Zuwegung von der
Magdeburgerstraße ist das Baufeld zu erreichen. Be- und
Entladungen sowie Auf- und Abfahrten sind über diese
Zuwegung über die gesamte Bauzeit möglich. Transport
der
Baustoffe sowie das Aufstellen von
Entsorgungscontainern sind
im eingezeunten Bereich auf der Baustelle in
Abstimmung mit
der Bauleitung möglich.
0.1.7 Wasser-, Abwasser- und ELT  Anschlüsse
Baustrom- und Bauwasserhauptanschlüsse sind bauseits
vorhanden. Hauptverteiler sind durch den AN am
bauseitigen
Anschluss- bzw. Übergabepunkt zu errichten.
Die Kosten für den Verbrauch von Bauwasser und des
Baustroms werden gem. der Vertragbedingungen des
Bauherren abgerechnet. Ein verantwortungsbewusster
Verbrauch wird hierbei vorausgesetzt. Verunreinigtes
Wasser
hat der Auftragnehmer fachgerecht zu entsorgen. Eine
Entsorgung über Einläufe innerhalb oder außerhalb des
Gebäudes sind nicht gestattet. Zusätzliche
Stromverteiler sind
Sache des AN. Bei besonderen Anforderungen durch z.B.
spezielles Werkzeug ist die Bauleitung mit ausreichend
Vorlauf
zu informieren.
0.1.8 Lage und Ausmaß der überlassenen Flächen
Dem AN stehen die zum Baugelände gehörenden
Grundstücksflächen gem. dem Baustelleneinrichtungsplan
zur
Verfügung. Benötigt der AN zusätzliche Flächen für die
Erbringung seiner Leistungen, so hat er diese
selbstständig auf
eigene Kosten zu beschaffen sowie die Beschaffung der
hiermit
verbundener erforderlicher Genehmigungen für die
Benutzung
von Flächen. Anfallende Kosten sind in die
entsprechenden
Positionen der Baustelleneinrichtung einzurechnen. Für
das
Absperren und Sichern von Material und Gerät ist
ausschließlich
der AN verantwortlich. Mit Fortschreiten der
Baumaßnahme
muss die vorhandene Fläche unter den Gewerken für
Materiallagerung, Unterkünften etc. aufgeteilt werden.
Hierzu
müssen im Vorfeld frühzeitig Abstimmungsgespräche im
Rahmen der Baubesprechung stattfinden.
0.1.9 Bodenverhältnisse
Eine Bodenuntersuchung wurde durchgeführt. Das
Ergebnis der
Bodenerkundung ist in den Anlagen zum LV zu finden.
0.1.10 Grundwasser
Der Grundwasserspiegel wurde bei ca. -1,80 m unter GOK
bei
den Bodenuntersuchungen festgestellt.
0.1.11 Umweltrechtliche Vorschriften
Altlasten: Auf dem Baugrundstück sind keine Altlasten
bekannt.
0.1.12 Vorgaben für die Entsorgung
Die Trennung und Entsorgung aller Abfälle hat nach den
gültigen Ortsvorschriften zu erfolgen. Die Entsorgung
von
Paletten insbesondere von Einwegpaletten ist Sache des
AN.
Einweg- und Europaletten sind nach Anlieferung und
Entladung
umgehend zu entsorgen. Durch den AN sind Paletten etc.
zu
kennzeichnen, sodass eine Identifizierung und Zuordnung
möglich ist. Eine Entsorgung durch den AG ist
kostenpflichtig
und wird von der Rechnungssumme abgezogen. Die
Baustelle
ist täglich zu säubern. Jede Firma ist für die
Entsorgung des
selber verursachten Bauschuttes zuständig. Sollte trotz
Aufforderung durch die Bauleitung der Bauschutt nicht
beseitigt
werden, wird dieser 3 Tage nach Aufforderung auf
Kosten des
Verursachers beseitigt.
0.1.13 Schutz von Bäumen etc.
Für den Schutz von Bäumen ist die derzeit gültige
Fassung der
DIN 18920 Schutz von Bäumen, Pflanzenbeständen und
Vegetationsflächen bei Baumaßnahmen einzuhalten. Die
Maßnahmen zum Schutz sind in einer gesonderten
Position im
Leistungsverzeichnis ausgeschrieben.
0.1.14 Baustellenverordnung
Die zur Erfüllung der beauftragten Leistungen
notwendigen
Unfallverhütungsvorschriften und Sicherheitsgesetze
sowie die
vom Auftraggeber zu erlassende Baustellenordnung und
der
SiGePlan sind einzuhalten. Der SiGePlan wird bei
Beauftragung
ausgehändigt. Dem Auftragnehmer obliegt die Pflicht,
sich
hiervon in geeigneter Weise Kenntnis zu verschaffen
und alle
seine Arbeitnehmer vor Aufnahme der Arbeiten
entsprechend
einzuweisen.
0.1.15 Besondere Anordnungen, Vorschriften, Maßnahmen
Lärm und Staubentwicklung sind bei den Bauarbeiten auf
ein
Mindestmaß zu beschränken. Alle gültigen
Corona-Anordnungen zum jeweiligen Zeitpunkt sind zu
befolgen- hier wird insbesondere auf die Maskenpflicht
hingewiesen.
0.1.15 Bauseitige Maßnahmen
Gebäude wird eingerüstet
0.1.17 Arbeiten anderer Unternehmer auf der Baustelle
In Abhängikeit des Bauvortschrittes: Tischler parallel
zu den
Malerarbeiten
Vom Auftragnehmer wird die Teilnahme an einer
wöchentlichen Baubesprechung in Abstimmung mit der
Bauleitung gefordert, an der der Inhaber oder ein von
ihm
autorisierter deutschsprachiger Vertreter
(Fachbauleiter)
teilnehmen muss.
Angaben zur Ausführung
0.2  Angaben zur Ausführung nach VOB / ATV DIN 18299
0.2.1 Vorgesehene Arbeitsabschnitte
Gesamtbauzeit:
Der AN hat grundsätzlich keinen Anspruch auf einen
kontinuierlichen Ablauf seiner Arbeiten innerhalb der
angegebenen Gesamtausführungsdauer. Die Ausfürhung von
Nachlaufleistungen bewirkt keine Verlängerung der
Ausführungsfristen, sofern dies nicht ausdrücklich
vereinbart
wurde. Zwischentermine, die während des Bauablaufes
vereinbart werden (z.B. im wöchentlichen
Baustellenprotokoll)
werden nach voriger Abstimmung im Sinne des Vertrages
rechtsrelevant.
Ausführungsbeginn/ Ausführungsende: gem. Terminplan
0.2.2 Anforderungen an Baustelleneinrichtung
Keine Angaben, bzw. gem. Positionen im
Leistungsverzeichnis
0.2.3 Regelung und Sicherung des Verkehrs
Die Regelung des Verkehrs bei Anlieferungen und
sonstigen
Manövern, die im Bereich von öffentlichen
Verkehrsflächen
stattfinden, obliegt dem AN. Die Verkehrsregelung ist
entsprechend den Straßenverkehrsvorschriften
auszuführen.
Sollte dies nicht ausreichen, ist eine Straßensperrung
durch den
AN zu organisieren.
0.2.6 Anforderungen Gerüst
Bauseitige Leistung.
0.2.7 Mitbenutzung fremder Gerüste
Die Fassadengerüste sind durch alle auf der Baustelle
tätigen
Firmen nutzbar. Alle Innengerüste sind grundsätzlich
durch alle
AN für die eigenen Arbeiten zu stellen.
0.2.8 Vorhaltung von Baustellen- und
Einrichtungsgegenständen / Lagerräumen
Keine Angaben bzw. gem. Positionen im
Leistungsverzeichnis.
0.2.9 Recycling-Stoffe
Alle zu verarbeitende Baustoffe sind als neue und
ungebrauchte
Stoffe zu verwenden.
0.2.12 Eignungs- und Gütenachweise
Nachweise sind für alle einzubauenden Stoffe dem AG
rechtzeitig zur Prüfung vorzulegen.
0.2.17 Leistungen anderer Unternehmer
Siehe Angaben zur Baustelle
0.2.18 Koordination TGA für Anlageteile
Bezüglich der Einstellung und Inbetriebnahme von
Anlagenteilen im Bereich TGA, haben sich die
entsprechenden
Einzelgewerke Heizungs-, Sanitär-, Lüftungs- und
Elektrotechnik untereinander abzustimmen. Dies gilt
insbesondere für die Herstellung unterschiedlicher
Medienanschlüsse an Maschinen, Geräte und Apparate,
sowie
für den Anschluss und die Aufschaltung auf die
vorhandene
Gebäudeleittechnik.
0.2.19 Benutzung von Leistungen vor Abnahme
Gemäß VOB/B ist ausschließlich die förmliche Abnahme
Vertragsbestandteil. Ausnahmen sind schriftlich mit der
Bauleitung und dem AG abzustimmen. Inaugenscheinnahmen
für bei der Abnahme verdeckter Bauteile müssen bei der
Bauleitung schriftlich angemeldet werden.
0.2.21 Abrechnung
Gemäß VOB/C neueste Ausgabe.
Nach Auftragsvergabe sind innerhalb von 14 AT
unentgeldlich
vorzulegen:·
- Bauzeitenplan für das eigene Gewerk
0.2.22 Hinweise Arbeitsschutzvorschriften
Auf staatliche Arbeitsschutzvorschriften, in denen vom
Unternehmer zur Verhütung von Arbeitsunfällen,
Berufskrankheiten und -arbeitsbedingten
Gesundheitsgefahren sowie zur 1.Hilfe zu treffende
Maßnahmen näher bestimmt sind - in ihrer jeweils
gültigen
Fassung-, wird ausdrücklich hingewiesen.
· Arbeitsschutzgesetz
· Arbeitsstättenverordnung
· Betriebssicherheitsverordnung
· PSA  Benutzungsverordnung
· Lastenhandhabungsverordnung
· Baustellenverordnung
· Biostoffverordnung
· Gefahrstoffverordnung
· BGV A1 "Grundsätze der Prävention"
· Unfallverhütungsvorschriften
(diese Auflistung ist nicht abschließend!)

*Hinweis*
Für alle zu liefernden Bauteile, Baustoffe,
Baustoffgemische,
Fertigteile und Geräte ist laufend die entsprechende
Dokumentation (Konformitätserklärungen,
Eignungsnachweise,
Bauartzulassungen, sonst. Prüfzeugnisse, Zulassungen,
geprüften statischen Berechnungen, Verlegepläne,
Datenblätter, Bedienungs-/Wartungs-/Reinigungs-/
Instandsetzungsvorschriften, Ersatzteillisten,
Bestandszeichnungen, ASI-Plan, Protokolle der Eigen-
und
Fremdüberwachung usw.) unaufgefordert zu übergeben.
Der AN haftet für die Richtigkeit der übergebenen
Unterlagen.
Die Unterlagen sind vor der Abnahme Inhaltsverzeichnis
digital
zu übergeben. Das Fehlen von Unterlagen wird als
wesentlicher
Mangel angesehen.
Als Orientierung dient die Anlage der mitzuliefernden
Qualitätsnachweise.

### Titel 01 Innenputzarbeiten

**01.1 Verunreinigungen entfernen**
Auf dem Untergrund sichtbare Verunreinigungen, wie
Mörtelreste, Mörtelgrate, Staub, Schmutz etc. trocken
entfernen
und entsorgen. Die verunreinigten Bereiche sind über
die
Bauleitung zur Ausführung freizugeben.
Menge: 85,000 m2

**01.2 Abklebearbeiten**
Sämtliche nicht zu verputzende Bauteile (Fenster etc.)
sind
mittels einer 0,2mm dicken Folie / Abklebebänder etc.
zu
schützen und nach Arbeitsende wieder rückstandslos zu
entfernen. Abrechnung pro m2 geschützte Fläche.
Menge: 80,000 m2

**01.3 Schutzfolie Fenster entfernen**
Entfernung der bis zu 10cm breiten bauseits
aufgebrachten
Schutzfolierung auf Fenster- und Türelementen inkl.
Entsorgung.
Menge: 80,000 m

**01.4 Putzhaftbrücke für Gipsputz auf Beton**
Kornfreie organische Haftbrücke als aufsprühbare
Lösung auf
Betonwänden aus glattem, schalöl- und staubfreiem
Beton oder
Betonfertigteilen als Untergrundvorbereitung für
aufzubringenden Gipsputz.

Arbeitshöhe bis 4,25 m.
Menge: 30,000 m2

**01.5 Aufbrennsperre für Kalksandsteinmauerwerk**
Organische Grundierung auf stark saugenden
Putzuntergründen wie Kalksandstein für Gipsputzauftrag
aufsprühen, Verwendungszweck als Haftbrücke bzw.
Aufbrennsperre.

Arbeitshöhe bis 4,25 m.
Menge: 55,000 m2

**01.6 Haftbrücke Kalkzementputz / Beton und KS-Flächen**
Saugende, raugeschalte Betonflächen, großformatiges KS
Mauerwerk > 50 x 25 cm, Mischmauerwerk mit
Zement-Vorspritzmörtel, MG P III / CS IV nach DIN
18550-1 /
DIN EN 998-1, 5 mm dick, vollflächig vorspritzen.
Haftzugfestigkeit: = 0,08 N/mm² Druckfestigkeit: ? 6
N/mm² Vor
Weiterarbeit trocknen und erhärten lassen.

Arbeitshöhe bis 4,25 m.
Menge: 15,000 m2

**01.7 Installationsschlitz schließen, 150-300mm**
Wandschlitz auffüllen als Untergrundvorbereitung für
neuen
Wandputz, in mehreren Arbeitsgängen wie folgt: Schlitz
mit
Mineralwolle ausstopfen (zwischen den Rohrleitungen),
Schlitz
überspannen mit vollflächigem verzinkten Putzträger,
Putzträger
mit geeignetem Grundputz verputzen. Untergrund muss die
Ebenflächigkeit für den späteren Putzauftrag
gewährleisten.
Material: Nach Wahl durch Auftragnehmer, Schlitzbreite
150-300 mm. Leistung einschließlich aller für die
Schlitzauffüllung notwendiger Materialien.
Menge: 5,000 m

**01.8 Installationsschlitz schließen, bis 150mm**
Position wie vor, jedoch Schlitzbreite bis 150 mm
Menge: 5,000 m

**01.9 Glasfasergittergewebe 250-500mm**
Glasfasergittergewebe als Putzbewehrung für Innenräume
liefern und einbauen. Putzbewehrung für labile
Untergründe,
zum Ausgleich von Spannungen und zur Aufnahme von
Untergrundbewegungen in Beton und Mauerwerkswänden,
sowie Übergängen von Beton- und Mauerwerk sowie zur
Aufnahme von Kerbspannungen bei Wandöffnungen (z.B.
Fenster, Türen) sind zusätzliche Glasgitterstreifen
(Diagonalbewehrung) anzuordnen. Breite >250-500mm. Das
Armierungsgewebe ist im oberen Drittel des Putzes
einzulegen.
Die Überlappung der einzelnen Bahnen bei vollflächigem
Einsatz beträgt 10 cm. Am Materialübergang ist das
Gewebe
noch 20 cm in die benachbarte Fläche einzulegen.
Bereiche
mit Glasfasergittergewebe sind vorab mit der Bauleitung
festzulegen. Abrechnung nach m² Glasgittergewebe
Menge: 25,000 m2

**01.10 Putzabschlussprofil verzinkt**
Verzinktes Putzabschlussprofil lot- und fluchtrecht mit
Ansetzmörtel für Putzdicke.10 mm ansetzen.
Einsatzbereiche:
Abschluss von Putzflächen.
Menge: 5,000 m

**01.11 Kantenprofile verzinkt**
Kantenprofile abgerundet, verzinkt lot- und
fluchtrecht mit
Ansetzmörtel für Putzdicke.10 mm ansetzen.
Einsatzbereiche:
Fenster- und Türlaibungen, Eckbereiche etc.
Menge: 110,000 m

**01.12 Anputzleiste für Putzdicke bis 10 mm**
Anputzleiste fluchtrecht vor Putzarbeiten an Fenster-
und
Türrahmen anbringen/ankleben. Putzdicke: bis 10 mm.
Menge: 70,000 m

**01.13 Maschinenputzgips als Wandputz, Q3 - geglättet**
Gips-Trockenmörtel für Putz mit erhöhter
Oberflächenhärte B7
nach DIN EN 13279, MG P IV nach DIN 18550,
Druckfestigkeit:
> 6,0 N/mm², Oberflächenhärte: ca. 12 N/mm²,
mineralisch
gebunden, auf Mauerwerk oder Beton im Mittel 10 mm dick
auftragen, eben und fluchtrecht verzogen, nach dem
Ansteifen
abglätten. Wandhöhe: bis 4,25 m von OKFF, Oberfläche:
Q3 -
geglättet
Menge: 85,000 m2

**01.14 Laibungen und Brüstungen verputzen, Q3 - geglättet**
Laibungen die verputzt werden, sind nach Längenmaß zu
berechnen, Ausführung wie in Vorposition beschrieben.
Die
luftdichte Ebene ist vollständig herzustellen.
Laibungstiefe: bis
ca. 150 mm Oberfläche: Q3 - geglättet
Menge: 70,000 m

**01.15 Kalk-Zement-Putz als Wandputz, Q2 - abgezogen**
Kalk-Zement-Unterputz der MG P II/CS II nach DIN
18550/DIN
EN 998-1, wasserabweisend, auf Mauerwerk nach DIN 1053,
>= 10 mm dick auftragen, eben und fluchtrecht
verzogen, nach
dem Ansteifen nachgeschabt. Standzeit: pro mm
Putzdicke / 1
Tag. Wandhöhe: bis 4,25 m Oberfläche: Q2 - abgezogen.
Menge: 15,000 m2

### Titel 02 Malerarbeiten

*Hinweis*
Die Positionen für Schutzabdeckungen werden nur für
besondere Maßnahmen anerkannt, welche bei der
Bauleitung
vorab anzumelden sind, ansonsten ist der Schutz von
Bau- und
Anlagenteilen als Nebenleistung zu verstehen.

**02.1 Besondere Maßnahmen zum Schutz von Fenstern, Türen, innen**
Schutzabdeckung von Fenstern und Türen, innen
einschließlich
Abkleben, Unterhaltung und späterer Beseitigung/
Entsorgung.
Abdeckung bestehend aus: SK-Schutzfolie selbstklebende
Folie
Menge: 10,000 m2

**02.2 Besondere Maßnahmen zum Schutz der Bodenflächen, innen**
Ganzflächige besondere Schutzabdeckung von Bodenflächen
einschließlich Unterhaltung sowie späterer Beseitigung
und
Entsorgung. Abdeckung bestehend aus: Maler-Abdeckvlies
und
Gewebe-Klebeband.
Menge: 10,000 m2

**02.3 Untergrund reinigen**
Reinigen des Untergrunds (Wand- und Deckenflächen) von
Staub, Schmutz und losen Bestandteilen, abkehren und
entsorgen des Abfalls.
Menge: 620,000 m2

**02.4 Fahrgerüst, Lastklasse 3**
Fahrbares Gerüst nach DIN 4420-3 als Arbeitsgerüst mit
einer
Arbeitslage, Seitenschutz und Zugang. Standflächen
eben,
einschließlich Auf- und Abbau.
Vorhaltezeit gem. der gesamten Malerarbeiten für die
Arbeiten
über 3,50m. Lastklasse: 3 (2,0kN/m2)
Aufbauhöhe: Arbeitsbereich bis ca. 4,25m Höhe von OKFF,
Aufstellort innerhalb des Gebäudes.
Größe: Die Größe des Arbeitsbereiches des Fahrgerüstes
ist
auf die Arbeiten abzustimmen. Mehrkosten für erweiterte
Gerüstflächen werden nicht vergütet.
Menge: 1,000 psch

**02.5 Spachtelung Gipskartondeckenflächen von Q2 auf Q3**
Spachtelung von bauseitig montierten
Gipskartondeckenflächen. Ganzflächiges Spachteln und
Schleifen von Flächen als Untergrundvorbereitung für
Neubeschichtung von Qualitätsstufe Q2 zu Q3 nach
BVG-Merkblatt Nr.2.

Bereich: WC-Bereiche

Arbeitshöhe bis 3,50 m.
Menge: 20,000 m2

**02.6 Grundanstrich / Tiefgrund ELF, gespachtelte Trockenbaudeckenflächen**
Untergrund auf Eignung, Trag- und Haftfähigkeit prüfen.
Grundanstrich der gespachtelten Trockenbauflächen mit
Tiefgrund.

Arbeitshöhe bis 4,25 m.
Menge: 20,000 m2

**02.7 Grundanstrich / Tiefgrund ELF, gespachtelter Randfries**
Position wie vor, jedoch Anstrich von 300 mm breitem
Randfries.
Menge: 110,000 m

**02.8 Dispersionsfarbe, halbglänzend, NAB-Klasse 2, gespachtelte Trockenbaudeckenflächen**
Untergrund auf Eignung, Trag- und Haftfähigkeit prüfen.
Zwischenanstrich mit lösemittel- und weichmacherfreier
Dispersionsfarbe, NAB-K2.
Schlussanstrich mit lösemittel- und weichmacherfreier
Dispersionsfarbe, NAB-K2, emissionsarm, TÜV
schadstoffgeprüft, mit langer Offenzeit,
Nassabriebbeständigkeit: Klasse 2,
Glanzgrad: halbglänzend
Standardfarbton: weiß oder altweiß nach Angabe des
Auftraggebers.

Arbeitshöhe bis 4,25 m.
Menge: 200,000 m2

**02.9 Dispersionsfarbe, halbglänzend, NAB-Klasse 2, gespachtelter Randfries**
Position wie vor, jedoch Anstrich von 300mm breitem
Randfries.
Menge: 110,000 m

**02.10 Mehrpreis gelochte GK-Decke**
Mehrpreis zur vorbeschriebenen Position Grundanstrich
und
Dispersionsfarbe für den Anstrich an der GK-Unterdecke
in
gelochter Ausführung der Unterdecke (Streulochung), die
Löcher sind nicht zu verkleinern.
Menge: 180,000 m2

**02.11 Untergrund schleifen, Sinterschichten entfernen (Gipsputzflächen)**
Sinterschichten und Trennschichten sowie kleinere
Stöße durch
ganzflächiges Schleifen des Gipsputzes entfernen,
Flächen
entstauben.

Arbeitshöhe bis 4,25 m.
Menge: 85,000 m2

**02.12 Spachtelung mit Handspachtel auf Q3/ Untergrund Kalk-Zementputz**
Ganzflächiges Spachteln und Schleifen als
Untergrundvorbereitung für Neubeschichtung.
Qualitätsstufe Q3
nach BVG-Merkblatt Nr.2. Untergrund aus abgeriebenem
Kalk-Zementputz.

Vorhandene abgeriebene Kalkzementputzfläche auf
Eignung,
Trag- und Haftfähigkeit prüfen. Fläche säubern.
Sonderverspachtelung: Herstellen der Oberflächengüte
Q3 für
erhöhte Anforderungen durch breiteres Spachteln mit
weißer
Spachtelmasse. Grundierung der gesamten Fläche mit
lösemittel- und weichmacherfreien, wasserverdünnbaren
Tiefgrund.

Arbeitshöhe bis 4,25 m.
Menge: 15,000 m2

**02.13 Spachtelung mit Handspachtel auf Q3/ Untergrund Gipsputz**
Position wie vor jedoch Untergrund aus geglättetem
Gipsputz.
Menge: 85,000 m2

**02.14 Spachtelung Gipskartonflächen von Q2 auf Q3**
Spachtelung von bauseitig montierten
Gipskartonwandflächen.
Vorhandene Standardverspachtelung Q2 auf Eignung, Trag-
und Haftfähigkeit prüfen. Fläche säubern.
Sonderverspachtelung: Herstellen der Oberflächengüte
Q3 für
erhöhte Anforderungen durch breiteres Spachteln der
Fugenbereiche sowie scharfes Abziehen (Abporen) der
restlichen Fläche mit verarbeitungsfertiger, weißer
Spachtelmasse mit besonderer Füllkraft. Grundierung der
gesamten Fläche mit lösemittel- und weichmacherfreien,
wasserverdünnbaren Tiefgrund.

Arbeitshöhe bis 4,25 m.
Menge: 320,000 m2

**02.15 Grundanstrich / Tiefgrund Wandflächen**
Untergrundvorbehandlung: Untergrund auf Eignung, Trag-
und Haftfähigkeit prüfen. Flächen säubern.
Grundanstrich mit Tiefgrund auf gespachtelten Flächen.

Wandhöhe bis 4,25 m.
Menge: 420,000 m2

**02.16 Dispersionsfarbe, halbglänzend, NAB-Klasse 2 Wandflächen**
Zwischenanstrich mit lösemittel- und weichmacherfreier
Dispersionsfarbe, NAB-K2.
Schlussanstrich mit lösemittel- und weichmacherfreier
Dispersionsfarbe, NAB-K2, emissionsarm, TÜV
schadstoffgeprüft, mit langer Offenzeit,
Nassabriebbeständigkeit: Klasse 2, Glanzgrad:
halbglänzend
Standardfarbton: weiß oder altweiß nach Angabe des
Auftraggebers.

Wandhöhe bis 4,25 m.
Menge: 420,000 m2

**02.17 Anstrich Laibungen inkl. Tiefgrund**
Laibungen an Öffnungen und Nischen, wie in der
vorgenannten
Position beschrieben, behandeln inkl. Tiefgrund.
Laibungstiefe: bis 10 bis 20cm
Menge: 70,000 m

**02.18 Creativ Floc-System auf vorbereitete Flächen aufbringen**
Aufbringung eines Creativ Floc-Systems in den
Flurbereichen
aus Grundbeschichtung mit emissionsarmer, lösemittel-
und
weichmacherfreier Dispersions-Basisbeschichtung,
gleichmäßig
und satt auftragen.
Flocbeschichtung: Dekochips-Mischung in die noch nasse
Grundbeschichtung mit einer Spezial-Beflockungspistole
ca.
1,30m hoch bis zur vollen Sättigung einblasen. Nach
Durchtrocknung alle losen, nicht haftenden Chips durch
Abbürsten entfernen.
Schlussbeschichtung, farblos mit: farblosem
Dispersionsüberzug M, NAB-Klasse 1, matt
Standardfarbton:
weiß
Leitfabrikat aus dem Bestand: Brillux Creativ Floc 47

In die Position ist die Ausführung der gradliniegen
Trennkante
auf der Höhe von 1,30m von OKFF einzukalkulieren.
Menge: 60,000 m2

**02.19 Laibungen an Öffnungen und Nischen wie vor beschrieben behandeln**
Laibungen an Öffnungen und Nischen, wie in der
vorgenannten Position beschrieben, behandeln.
Laibungstiefe: bis 20 cm
Menge: 5,000 m

**02.20 Anschlussfugen mit Acryl-Dichtstoff ausbilden**
Anschlussfuge mit Acryl-Dichtungsmasse, einkomponentig,
einschließlich erforderlicher Hinterfüllung verfüllen.
Bauteil: Fugen zwischen Wand und GK, Anschluss Wand/
Stahlzarge etc.
Standardfarbton: weiß, grau nach Angabe des
Auftraggebers.
Menge: 300,000 m

**02.21 Stahlumfassungszarge 0,885x2,135m, Maulweite bis 12,5cm lackieren**
Stahlumfassungszarge der Größe: 0,885 x 2,135m,
Maulweite
bis 12,5cm bauseits tauchgrundiert in folgende
Arbeitsschritten
beidseitig lackieren:
gleichmäßiges maschinelles Anschleifen mit
anschließender
Reinigung
Ausbessern von Schadstellen mittels
2K-Polyesterspachtel
und bis zur völligen Glätte schleifen
Vorstreichen mit 2K-Epoxy-Haftgrund
Aufbringen einer Endbeschichtung aus schlagfester
Acrylharz-Lackfarbe seidenmatt

Anstrichaufbau und Ausführung erfolgen nach
Herstellervorschriften.

Farbton: weiß

Vorbeschriebene Leistung liefern und herstellen
in fix und fertiger Arbeit.
Menge: 4,000 St

**02.22 Stahlumfassungszarge 1,01x2,135m, Maulweite bis 12,5cm lackieren**
Position wie vor, jedoch 1,01 x 2,135m.
Menge: 1,000 St

**02.23 Stahlumfassungszarge mit Seitenteil 1,51x2,26m, Maulweite bis 15,5cm lackieren**
Position wie vor, jedoch Zarge mit Glasseitenteil der
Größe:
1,51 x 2,135m, Maulweite bis 15,5cm.
Menge: 2,000 St

### Titel 03 Stundenlohnarbeiten

*Hinweis*
Stundenlohnarbeiten sind nur auf ausdrückliche
Anweisung der
Bauleitung auszuführen. Tagelohnzettel sind spätestens
am
dritten Tag nach Ausführung der Bauleitung zur
Anerkennung
vorzulegen.

Der Auftragnehmer hat keinen Rechtsanspruch auf
Ausführung
der nachfolgend aufgeführten Nachweisarbeiten.
Dies ist bei der Preisfindung zu berücksichtigen.

**03.1 Stundenlohn Facharbeiter**
Einheitspreis für Stundenlohn Facharbeiter
Menge: 30,000 h

**03.2 Stundenlohn Helfer**
Einheitspreis für Stundenlohn Helfer.
Menge: 10,000 h

**03.3 Fahrgerüst, Lastklasse 3**
Fahrbares Gerüst nach DIN 4420-3 als Arbeitsgerüst mit
einer
Arbeitslage, Seitenschutz und Zugang. Standflächen
eben,
einschließlich Auf- und Abbau. Vorhaltezeit gem. der
Putz- und
Malerarbeiten im Innenbereich. Ein mehrmaliger Auf- und
Abbau für die Nutzung in den verschiedenen Räumen ist
einzukalkulieren. Lastklasse: 3 (2,0kN/m2) Aufbauhöhe:
Montagebereich bis 4,02m Höhe von OKFF, Aufstellort
innerhalb des Gebäudes. Größe: Die Größe des
Arbeitsbereiches des Fahrgerüstes ist auf die Arbeiten
abzustimmen. Mehrkosten für erweiterte Gerüstflächen
werden
nicht vergütet.
Menge: 1,000 psch

USt %: 19,00
